# Sanierung und Erweiterung Turnhalle
Kostenanschlag (GAEB DA XML 3.2, DA82)
Projekt: 2024-PCH-GYM-01
Währung: EUR
Vergabeart: Öffentliche Ausschreibung
Abgabeort: KSM
Erstellt mit: BECHMANN AVA 2026.20/ GXML Toolbox V3.3 R20210630, BECHMANN AVA 2026.20, 30.07.2026

## Zusätzlicher Text
Leistungsverzeichnis
über

Maler-, Tapezierarbeiten

Bauherr:  Landkreis Ludwigslust - Parchim
  FD10 - Gebäudemanagement
  Putlitzer Straße 25
  19370  Parchim

Projekt:  Friedrich - Franz - Gymnasium Parchim
  Sporthalle
  Sportlerweg 1
  19370  Parchim

## I. Allgemeines zum Bauvorhaben und Hinweise
Allgemeines zum Bauvorhaben und Hinweise

I.  Bestandsbeschreibung

Die schulische Hauptnutzung erfolgt durch das anliegende "Friedrich-Franz-Gymnasium" sowie durch die Paul-Freire-Grundschule.
Die Sporthalle befindet sich in unmittelbarer Nähe zum Schulgebäude. Über den „Sportlerweg" ist diese verkehrstechnisch erschlossen.
Die Sporthalle wurde im Jahr 1987 mit einer Größe von 24 m x 48 m x 7 m (Typenbezeichnung WV-Projekt, Typ „Schwaan") als Vier-Feld-Halle errichtet und wird neben dem Schulsport auch zur Absicherung des Breitensports und für öffentliche Veranstaltungen in begrenzter Anzahl genutzt.
Das Gebäude wurde als Typenbau in Mischbauweise errichtet. Das Tragwerk besteht im Wesentlichen aus im 6m- bzw. 3m-Raster angeordneten Stahlbetonstützen die in Köcherfundamenten eingespannt wurden. Außenwände wurden mit Gasbetonmauerwerk (GSB) und -Fertigteilen, Innenwände je nach Dimension auch in GSB oder Mauerwerkziegeln errichtet.
Das Sporthallendach besteht aus stahlunterspannten Klebebindern aus Holz mit 24 m Spannweite und 6 m Binderabstand, auf denen Holzpfetten angeordnet sind, die die Stützkernelemente und Aussteifungssegmente tragen.
Die Dachkonstruktion der Anbauten besteht aus Betondachkassettenplatten, die auf Riegelbalken aufliegen. Die Aussteifung erfolgt ebenso über eingespannte Stützen.
Entsprechend der Nutzung wurden drei eingeschossige Anbauten für die Sozialeinrichtungen, Technikräume, Lagerräume für Sportgeräte und weitere Nebenräume realisiert.
Der südöstliche Anbau wurde ursprünglich für einen Sportmedizinischen Dienst (SMD) genutzt.
Ein vierter Anbau wurde als Kegelbahn mit angeschlossenem Restaurantbetrieb angebaut, welche heute noch betrieben wird. Dieser Gebäudeteil befindet sich nicht im Eigentum des Landkreises Ludwigslust-Parchim, liegt auf einem separaten Grundstück (Flurstück 58/9) und ist daher als baurechtlich eigenständiges „Bauwerk" einzuordnen. Infolge dieser baurechtlichen Abtrennung des Gebäudeteils „Kegelbahn" entstanden bereits in der bestehenden Nutzung brandschutztechnische Mängel, welche in der vorliegenden Umbau-Planung kompensiert und beseitigt werden müssen.
Der nordöstliche Anbau wird primär als Sozial- und Sanitärtrakt verwendet. Hier befinden sich symmetrisch angeordnet jeweils 2 Umkleide- und Sanitärbereiche sowie die Lehrerumkleiden, Nebenräume und die Hauptgeräteräume Das Gebäude ist nicht unterkellert.

II.  Maßnahmen/ Konzept

  Anbauten (Giebelseite)

- Die im Bestand befindlichen seitlichen Anbauten (1. Sportmedizinischer Dienst bzw. Corona-Teststation / 2. Lagerräume, Kraftraum, Technik usw.) werden vollständig zurückgebaut.

Sozialtrakt (vorderer Anbau)

- Grundlegende Überarbeitung und Neuordnung der Raumverteilung gemäß Raumprogramm
- Schaffung eines offenen und klarstrukturierten Eingangsbereichs mit einem neuen direkten Zugang zur Halle und einer ausreichend breiten Mittelflurerschließung der Sozial- und Nebenräume und entsprechend offen verglaster Eingangstürelemente als Pfostenriegelkonstruktion
- Die tragende Struktur einschl. der Außenwände des vorderen Anbaus (Sozialtrakt) soll erhalten bleiben und wird in das überarbeitete Grundrisskonzept integriert.
- Die bestehenden Innenräume und Innenwände werden nutzungs- und grundrissbedingt mehrheitlich zurückgebaut und durch neue Wände (Leichtbau- und oder Mauerwerkswände ersetzt)
- Die Umkleideräume werden als 2 symmetrisch angeordnete Anlagen mit je 3 Umkleiden konzipiert Je Anlage wird eine Umkleide konsequent barrierefrei gestaltet Der Flächenbedarf für die Umkleiden und sanitären Einrichtungen wurden auf Grundlage der DIN 18032 Sporthallen ermittelt und umgesetzt.
- Vor der Bestandsaußenwand wird eine baulich eigenständige Erweiterung in massiver Bauweise vorgesehen, die die neuen Dusch- und Waschräume aufnimmt und direkt an die vergrößerten Umkleidebereiche anschließt.
- Zusätzlich notwendige WC- und Nebenräume (Technik, Teeküche, Putzmittel usw.) werden vorgesehen.
- Schaffung von neuen Lehrer-, Regie- und Sanitätsräumen mit direktem Halleneinblick über bündig in der Prallwand eingebaute Fenster.
- Die Technik- und Hausanschlussräume werden vom seitlichen Anbau in den umgeplanten Sozialtrakt verlegt. (um eine Gebäudeachse)
- Die Lüftungsgeräte werden teilweise außen vor der südöstliche Giebelfassade aufgestellt
- Vor dem neuen Anbau ist in voller Gebäudebreite eine Überdachung als Vordach vorgesehen
- Einbau neuer gedämmter Estrich-Fußböden einschl. neuer Fundamentplatte im Sozialtrakt (Bestand: verschiedenste Fußbodenaufbauten vorhanden, teilweise ungedämmt)
- Einbau einer Trockenbau-Unterdecke zur Installation von Lüftungs- und Beleuchtungsanlagen. Im Eingangsbereich, Foyer und Hauptflur mit zusätzlicher Akustikdecke.

Sporthalle

- nutzungsbedingte Umplanung von einer 4-Feldteilung (Bestand) in eine 3-Feldhalle mit Optimierung der Flucht- und Rettungswege einschl. Neuaufteilung der Spielfelder usw.
- Verlegung der Trennvorhänge zum Hallendrittel einschl. zusätzlicher Schlupftür zur Schaffung des 2.RW
- Rückbau Hallenfußboden und Ersatz durch mit flächenelastischem Sportboden einschl. Wärmedämmschicht bei Erhalt der Raumhöhe einschl. zusätzlicher Ausstattung mit Filzmatten/ Abdeckboden zum Auslegen der Hallenfläche um die Halle für Mehrzwecknutzung zugänglich zu machen
- Einbau einer neuen mit kraftabbauenden sowie akustisch hochwirksamen Prallwand als Holzprallwandsystem
- Einbau neuer Hallenzugangstüren sowie flächenbündiger Prallwandtüren zur Verkleidung der Sprossenwände im System der Prallwand
- Grundsätzlicher Erhalt der Dachkonstruktion aus Dachbindern und Pfetten- und Aussteifungssystem. Die Dacheindeckung aus Stützkernelementen wird durch einen Aufbau aus oder einer Holzschalung, Aufdachdämmung und Abdichtung ersetzt. Die Holzbinder werden punktuell Saniert und ertüchtig.
- Anteiliges Verschließen des Fensterbandes zur Kegelbahn und Ersatz durch Brandschutzverglasung
- Einbau elektrischer Raffstore-Anlage oder vergleichbar als Sonnen- und Blendschutz an den Fensterbändern der Halle
- Umplanung und Verlegung festverbauter Sportgeräte und deren Anlagen
- Das Schutznetz unter dem Hallendach wird demontiert und nach Abschluss der Arbeiten wieder eingebaut. Sport- sowie haustechnische Anlagen am Hallendach werden ballwurfsicher ausgebildet.

Allgemeines

- Brandschutztechnische Ertüchtigung des ganzen Gebäudes für die Hauptnutzung als Sporthalle (Fluchtwegführung, Entrauchung; Abschottung, Maßnahmen für gelegentlich aber wiederkehrende Veranstaltungen ohne Einstufung als reguläre Versammlungsstätte mit gesondertem Evakuierungskonzept usw.
- Vollständige Sanierung bzw. Austausch der haustechnischen Anlagen einschl. Einbau einer neuen Lüftungsanlage und Fußbodenheizung in allen Räumen
- Austausch aller Beleuchtungsanlagen und Umstellung auf energiesparende LED-Technik
- Betrieb der Heizungsanlage und Erzeugung Warmwasser über städtische Fernwärmeversorgung
- Schaffung einer barrierefreien Nutzung und Zugänglichkeit der Sporthalle
- Gemäß Vorgaben aus der Wärmeschutzplanung nach GEG vollständige Erneuerung/Ertüchtigung der Gebäudehülle durch Einbau eines WDVS. (In Teilbereichen mit zusätzlicher Fassadenverkleidung aus Holz oder Faserzementplatten im neuen Sozialtraktbereich)
- Anpassung der Außenanlagen, insbesondere der Zugänglichkeit der Ausgänge über Treppen- und Rampenanlagen oder Geländemodellierung.
- Rückbau und Sanierung von Schadstoff belasteten Bauteilen gemäß Schadstoffuntersuchung
- Der Baustellenbereich wird klar von der übrigen Grundstücksfläche vor abgetrennt. Als Baustellenzufahrt soll die bestehende Buswendeschleife genutzt werden. Baustelleneinrichtungs- und Lagerflächen werden auf den unmittelbar angrenzenden Bereich auf der Grünfläche zwischen Gymnasium und Sporthalle beschränkt.

## II. Allgemeine und Technische Vorbemerkungen
Allgemeine und Technische Vorbemerkungen

1. Der Bieter erkennt das Leistungsverzeichnis, von dessen Inhalt er sich genaue Kenntnis verschafft hat, an und erklärt, dass der Inhalt keine Stellen enthält, die für ihn zweideutig oder nicht verständlich erscheinen bzw. dass derartige Stellen vor Angebotsabgabe hinreichend geklärt worden sind. Der Auftragnehmer erklärt, dass er mit seiner Firma in der Lage ist die verlangten Leistungen fachgerecht auszuführen.

  Enthalten die Verdingungsunterlagen nach Auffassung des Bieters Unklarheiten, die die Preisermittlung beeinflussen könnten, so hat der Bieter den Auftraggeber vor Angebotsabgabe schriftlich darauf hinzuweisen. Nach Auftragserteilung kann sich der Auftragnehmer nicht mehr auf etwaige Unklarheiten oder Widersprüchlichkeiten in der Ausschreibung berufen

1. Mit der Angebotsabgabe erklärt der Bieter, dass seine angebotenen Leistungen in allen Teilen den Forderungen der DIN, Werksvorschriften und Richtlinien entsprechen. Die Lieferung aller erforderlichen Materialien und sämtliche Nebenleistungen sind in die Einheitspreise einzukalkulieren, ebenso der Transport, die Gerüste, die Maschinen, die personelle Besetzung der Baustelle bis zur gebrauchsfertigen Abnahme (wie zur fachgerechten und termingetreuen Ausführung der Leistung erforderlich), die Beseitigung von Schutt, Abfallstoffen und Verpackungsmaterial und Maßnahmen zur Einhaltung aller einschlägigen Vorschriften, insbesondere bezüglich der Unfallverhütung und des Umweltschutzes.
Dabei ist auf sortenreine Entsorgung und besonders darauf zu achten, dass schadstoffbelastete Abfälle nicht mit unbelasteten gemischt werden. Bei allen Abbruchpositionen sind die Aufwendungen für Abbruch, Transport einschl. Containerbereitstellung sowie gesetzeskonformer Entsorgung und Kippgebühr mit zu erfassen und in den EP einzukalkulieren
Weiterhin sind mit dem Angebotspreis alle Vor-, Nach- und Nebenleistungen abgegolten, die notwendig sind und im Zusammenhang zur Leistung stehen. Die Positionen des Leistungsverzeichnisses umfassen eine gebrauchsfertige Leistung. Sämtliche Einheitspreise sind Festpreise und behalten ihre Gültigkeit bis zur Gesamtfertigstellung der Bauleistungen. Nachforderungen, insbesondere für Erhöhungen von Material- und Nebenkosten sowie Lohnerhöhungen sind ausnahmslos ausgeschlossen. Dies gilt auch für Stundenlohnarbeiten. Preise für etwaige Zusatz- und Nachtragsarbeiten sind nach den Preisen des dem Vertrag zugrunde liegenden Angebots zu ermitteln bzw. werden danach abgerechnet. Ohne schriftlichen Auftrag dürfen keine Zusatz- und Nachtragsarbeiten ausgeführt werden

1. Die Bauschutt- und Abfallbeseitigung ist unter Beachtung kommunaler Bestimmungen zu sichern.

1. Unterkunftsräume und Lagerräume für Personal und Material sind durch den Bieter selbst zu stellen. Auf der Baustelle ist die Lagerhaltung von Material auf die unbedingt notwendige Menge zu beschränken. Vor Anlieferung ist der Lagerplatz unbedingt mit der Bauleitung abzustimmen. Entstandene Kosten durch zusätzlichen Transport auf der Baustelle werden nicht vergütet.

1. Eventuell notwendige Zwischenlagerungen haben so zu erfolgen, dass eine Gefährdung von Personen bzw. Gegenständen ausgeschlossen wird und andere AN in der Ausführung ihrer Leistung nicht behindert werden.

1. Alle groben Verschmutzungen durch die bauausführende Firma müssen durch diese am selben Tag beseitigt werden. Eine besenreine Säuberung der Baustelle vor dem Wochenende sowie bei tagelangen Arbeitsunterbrechungen haben zwingend zu erfolgen. Die Kosten sind mit einzukalkulieren.
  Erfolgt dies nicht, so behält sich der AG vor nach Fristsetzung die Herstellung der Ordnung durch Dritte zu Lasten des AN durchzuführen.

1. Alle während der Bauzeit benutzten Flächen sind nach Abschluss der Arbeiten in den ursprünglichen Zustand zu versetzen.

1. Die allgemeine Baustelleneinrichtung (Bauzaun, Bauwasser- und Baustromanschluss, Baubeleuchtung) kann von allen AN genutzt werden. Baustrom und Bauwasser werden kostenfrei für die jeweiligen Gewerke zur Verfügung gestellt. Verteilung auf der Baustelle ist Sache des AN und wird nicht gesondert vergütet. (Ausgenommen ist die Einrichtung dieser Versorgungsanlagen, die gesondert im Rahmen der Baustelleneinrichtung ausgeschrieben werden!) Toiletten und sanitäre Einrichtungen werden ebenso im Rahmen der Baustelleneinrichtung gestellt und dem AN zur Verfügung gestellt.

1. Die Einhaltung der Baustellenverordnung ist Teil der Vertragserfüllung.

1. Jeder Auftragnehmer hat seinen Mitarbeitern vor Beginn der Arbeitsaufnahme den Inhalt der Baustellenordnung zur Kenntnis zu geben und sie über die einschlägigen Sicherheitsbestimmungen zu unterrichten.

1. Die Tätigkeit des SiGe- Koordinators befreit den Auftragnehmer nicht von der Verantwortlichkeit der Arbeitsschutzpflichten gegenüber seinen Beschäftigten.

1. Schutz- und Sicherheitsmaßnahmen nach den Unfallverhütungsvorschriften und den behördlichen Bestimmungen sind auf Kosten des AN vorzunehmen.

1. Es dürfen nur gesundheitlich unbedenkliche Baustoffe verwendet werden! Auf Verlangen der Bauleitung bzw. des Auftraggebers sind entsprechende Sicherheits-Datenblätter vorzulegen.
Eine umfangreiche Dokumentation aller Arbeiten ist Bestandteil des Leistungsverzeichnis mit gesonderter Position

1. Der Unternehmer hat sich insbesondere zu unterrichten:
     -  ob die bauliche Voraussetzung für seine Leistungen gegeben sind (Zufahrt, Zustand der Arbeiten der Vorunternehmer, Behinderungen, Gefahrenquellen usw.)
     -  ob die Leistungen anderer Unternehmer so ausgeführt sind, dass an seinen Leistungen keine Schäden auftreten können.
  Etwaige Bedenken oder Einwendungen hat der Auftragnehmer im Vorfeld der Ausführung dem Auftraggeber schriftlich mitzuteilen.

1. Die Vergabe bleibt in jeder Beziehung vorbehalten. Der Auftraggeber kann einzelne Positionen des nachfolgenden Leistungsverzeichnisses, falls er es für geraten hält, ganz oder teilweise aus dem Angebot herausnehmen. In der Kalkulation ist dieser Besonderheit Rechnung zu tragen, eine aus dem Wegfall resultierende Vergütung (Gewinnausfall etc.) wird ausgeschlossen.

1. Die Einzelterminfestlegung erfolgt aufgrund gemeinsamer Besprechung im Auftragsschreiben. Zwischentermine, auch mündlich vereinbarte, werden im Rahmen der Verträge automatisch Vertragsbestandteil. Gleiches gilt für Terminvorgaben aus dem Bauablaufplan. Das Bauvorhaben ist zügig auszuführen.

1. In Absprache mit der Bauleitung sind die technischen Bedingungen und Zeitabläufe der anderen Gewerke zu beachten. In diesem Zusammenhang kann es zu zeitlichen Unterbrechungen kommen und ein schrittweises Abarbeiten des nachfolgenden Leistungsverzeichnisses erforderlich machen. Dies berechtigt nicht zu Nachforderungen.

1. Bei der Bearbeitung des Angebots sind vollinhaltlich die Bestimmungen der Vergabe- und Vertragsordnung für Bauleistungen (VOB) in ihrer neuesten Fassung zu beachten und einzuhalten, insbesondere die Hinweise auf zu beachtende DIN-Vorschriften sowie die Vorschriften und Hinweise der Hersteller- und Lieferfirmen.

Soweit in der Leistungsbeschreibung auf Technische Spezifikationen, z. B. nationale Normen, mit denen Europäischen Normen umgesetzt werden, europäische technische Zulassungen, gemeinsame technische Spezifikationen, internationale Normen, Bezug genommen wird, werden auch ohne den ausdrücklichen Zusatz: "oder gleichwertig", immer gleichwertige Technische Spezifikationen in Bezug genommen.

1. Alle Maße sind am Bau zu nehmen und eigenverantwortlich zu prüfen.

1. Aufwendungen zur Baustelleneinrichtung des Auftragnehmers, die für die im Leistungstext aufgeführten Positionen notwendig sind, sind in die Einheitspreise einzukalkulieren. Eine gesonderte Vergütung erfolgt nicht.

1. Es gelten die DIN 18299 - Allgemeine Regelungen für Bauarbeiten jeder Art- und die entsprechenden ZTV- Zusätzliche Technische Vertragsbedingungen. Sie sind Bestandteil der Leistungsbeschreibung.

1. Alle behördlichen und bauberufsgenossenschaftlichen, VDE- und TÜV- Vorschriften gelten uneingeschränkt.

1. Die Teilnahme an den wöchentlichen Baubesprechungen ist durch den AN sicherzustellen. Dieses ist ein Teil der Vertragserfüllung.

1. Der AN hat eine Aufstellung der von ihm beabsichtigten Subunternehmer mit den entsprechenden Referenzen etc. rechtzeitig vor Leistungsausführung zur Prüfung abzugeben und etwaige Bedenken des Auftraggebers bzw. des von ihm mit der Baubetreuung beauftragten Planungsbüros bezüglich der Vergabe der Leistungen an den Subunternehmer zu berücksichtigen. Die vollständige Verantwortung des Auftragnehmers gegenüber dem Auftraggeber für die durch den Subunternehmer erbrachten Leistungen bleibt davon unberührt.

1. Wettbewerbsbeschränkende Absprachen von Bietern führen zum Ausschluss bei dem Vergabeverfahren

1. Aufmaß und Abrechnung erfolgt nach einem, vom Unternehmer aufzustellendem, prüfbaren Aufmaß, entsprechend VOB neuster Fassung. Entsprechende Aufmaße sind auch jeder Abschlagsrechnung beizulegen. Der Auftraggeber behält sich vor, Leistungen in zeitlichen Abständen getrennt ausführen zu lassen

1. Der AG haftet nicht für eventuelle Diebstähle oder Beschädigungen der BE, die der AN für die Durchführung der angebotenen Leistung benötigt oder lagert.

1. Die Ausführungsunterlagen werde durch den Auftraggeber nur digital über Team Drive zur Verfügung gestellt. Evtl. auf der Baustelle notwendige Papierexemplare sind durch den Auftragnehmer selsbt anzufertigen.

1. Hinweis: Die Arbeiten werden im laufenden Betrieb des direkt benachbarten Kegelbahn- und Restaurantbetriebs durchgeführt.

## III. Vorbemerkungen zum Leistungsverzeichnis
Vorbemerkungen zum Leistungsverzeichnis

Das vorliegende Leistungsverzeichnis wurde auf der Grundlage

-  der Ausführungsplanung (Stand 02/2026) des Architekturbüros Andreas Rossmann
-  der Ausführungsplanung Haustechnik TGA für Heizung, Sanitär und Lüftung (Stand 06/2025) des Ingenieurbüros Wolf Ingenieure + Berater GmbH
-  der Ausführungsplanung Haustechnik TGA für Elektro (Stand 06/2025) des Ingenieurbüros Hehemann Engineering GmbH
-  der Ausführungsstatik (Stand 07/2025) des Ingenieurbüros Panta Ingenieure GmbH
-  der Wärmeschutzberechnung (Stand 04/23) des Ingenieurbüros ISRW Dr.-Ing. Klapdor GmbH
-  des Brandschutznachweises (Stand 05/23) des Ingenieurbüros Gruner Deutschland GmbH
-  des Gefahrstoffkatasters vom 28.06.2022 des Ingenieurbüros TIR Konzept GmbH
-  der Bauakustik- und Schallschutzberechnungen (Stand 02/23) des Ingenieurbüros Studio Singer,
  Dr. Anton Schlesinger, Dipl.-Ing.
-  des Holzschutzgutachtens vom 09.09.2024 des Ingenieurbüros Holzschutz Grotker

aufgestellt.

## LosB13 Maler-, Tapezierarbeiten
Datum: 30.07.2026

### Gewerk 34 MALER- UND LACKIERARBEITEN

*Hinweis: Vorbemerkungen Maler- und Lackierarbeiten*
Vorbemerkungen Maler- und Lackierarbeiten

Vorbemerkungen:
Der Unternehmer haftet voll für Beschädigungen und Verschmutzungen durch seine Arbeit.
Alle Maße sind am Bau zu nehmen.
Es sind die jeweils zum Verarbeitungszeitpunkt gültigen Vorschriften und Richtlinien zugrunde zu legen.
Alle zu beschichtenden Untergründe sind vom AN auf Eignung gemäß DIN 18363 sowie auf nachfolgende Kriterien zu prüfen:
- Bindemittelanreicherungen oder Schalölrückstände bei Betonflächen
- Alkalische Reaktion des Untergrundes
- Harzreiches, gerissenes oder astreiches Holz
- Ungeeignete Grundanstriche sowie Unterrostungen bei Stahlbauteilen
Falls aus den Planungsunterlagen nicht ausreichend ersichtlich, hat der AN mit dem AG rechtzeitig über vorgesehene Farben und Tönungen im Detail Rücksprache zu führen.
Sind bei der Ausführung der Arbeiten Verschmutzungen zu erwarten, so gehören, unbeachtet der jeweiligen Vergütungsregelung (Nebenleistung, besondere Leistung), die gewerküblichen Maßnahmen zur Vermeidung zu den Pflichten des AN, auch wenn diese nicht ausgeschrieben sind.
Kosten für Gerüste und Arbeitsbühnen mit Standhöhen bis 2,0 m über Untergrund sind in die Einheitspreise einzurechnen.

Verarbeitung:
Die Anzahl der Anstriche, Auftragsmengen usw. richtet sich, wenn nicht ausdrücklich anders angegeben, nach der VOB bzw. nach den Angaben der Hersteller der verwendeten Anstrichstoffe.
Bei Schutzanstrichen, wie Rostschutzgrundierungen oder Holzschutzlasuren sind die Mindestmengen bzw. -dicken nach Angaben der Prüfzeugnisse aufzubringen. Grundsätzlich müssen die Art des verwendeten Anstrichstoffes und die Schichtdicke dem Untergrund, dem Verwendungszweck und der Beanspruchung entsprechen.
Wenn möglich, sind vorhandene Dichtungen an Zargen, Türen, Fenstern und dgl. vor den Arbeiten zu entfernen und anschließend wieder einzubauen, anderenfalls sind sie abzukleben. Das gilt in gleicher Weise für Beschläge. Bewegliche Teile sind gangbar zu halten. Mehrfache Beschichtung von Metallen kann von der Bauleitung in unterschiedlicher Tönung verlangt werden.
Bei Stahlblech, Walzprofilen u. ä. umfasst das Reinigen auch das Entfernen einer etwa vorhandenen Walzhaut sowie von Öl, Fett und Staub. Strahlverfahren, auch Flammstrahlen, dürfen nur nach ausdrücklicher Zustimmung durch den AG verwendet werden.

Materialien:
Nach Abschluss der Arbeiten hat der AN dem AG eine Liste über die verwendeten Beschichtungsstoffe, gegliedert nach Verwendungszweck bzw. -ort, Fabrikat, Hersteller und Chargen- Nummer wegen eventueller Nachbestellungen zu übergeben.
Es sind grundsätzlich für den jeweiligen Zweck bewährte Materialien in guter Qualität von namhaften Herstellern einzusetzen. Besonders bei Metall- und Holzgrundierungen ist darauf zu achten, dass sie für den jeweiligen Zweck geeignet und ggf. zugelassen sind.
Holzbeschichtungen im Außenbereich mit lasierenden und pigmentfreien Beschichtungsstoffen sollen UV- hemmende Bestandteile aufweisen.
Im Außenbereich dürfen nur ausdrücklich für außen bestimmte und geeignete Materialien eingesetzt werden.
Bei dunklen Tönungen ist der Zwischenanstrich grundsätzlich im Farbton der Schlussbeschichtung auszuführen.
In den Innenräumen der durchzuführenden Baumaßnahmen dürfen nach der Inbetriebnahme keine physikalischen, chemischen oder mikrobiologischen Luft- und Materialoberflächenzustände auftreten, die gesundheitsschädlich sind. Als schädlich gelten auch Einwirkungen, die belästigen und somit das Wohlbefinden beeinträchtigen oder die Arbeitsleistung vermindern.
Die gesundheitliche Beurteilung erfolgt aufgrund des Erkenntnisstandes zum Zeitpunkt der Angebotsabgabe. Von den verwendeten Baustoffen dürfen deshalb weder von ihrer Grundsubstanz noch von irgendwelchen Beimengungen Emissionen ausgehen, die nach dem Einbau in Innenräumen zu unzulässigen Konzentrationen führen. Es sind ausschließlich emissionsfreie Anstrichmittel zu verwenden. Prüfzeugnisse sind vorzulegen.
Maßgebend für die Begrenzung solcher Konzentrationen in den Innenräumen sind nicht die Werte für die maximale Arbeitsplatzkonzentration („MAX- Werte"), die sich auf Arbeitsstoffe beziehen, sondern die maximal tolerierbaren Wirkstoff- Konzentrationen in den Innenräumen („MRK-Werte").
Als Wirkstoffe sind unbedingt zu beachten:
- Formaldehyd, der verwendet wird z.B. in Spanplatten, Ortschäumen, Kunststoffen, Farben, Möbelstoffen und Vorhängen
- Organische Lösungsmittel (u.a. Toluol, Xylol, Terpentinölersatz, insbesondere bei Verwendung in Lacken, Anstrichmitteln und Klebern
- Styrol, Isocyanate und andere Restmonomere, insbesondere bei Verwendung in verschiedenen Kunststoffen
- Radon, das als radioaktives Edelgas aus bestimmten Baustoffen in den Innenraum austreten kann
- Asbestprodukte

Farbliche Konzeption:
Die Wände und Decken erhalten einen hellen Anstrich. Der Reflexionsgrad muss bei Wänden mind. 50% und bei Decken mind. 70% betragen.

#### Titel 34.1 Vorarbeiten, Allgemeines

*Hinweis: Wände*

**34.1.1 Abkleben Fenster, Türen, innen**
Abkleben als besonderen Schutz, innen, für Fenster und Türen, einschl. Fensterbänke, herstellen und vorhalten, einschl. der späteren Beseitigung.
Menge: 387,000 m2; EP: 5,000; GB: 1935,00

**34.1.2 Anstrich und Tapete entfernen, Wände**
Alte Tapete ein- oder mehrlagig mit Anstrich bzw. nur Anstrich an Wänden entfernen, einschl. Schuttbeseitigung und Deponiegebühr, eventl. vorhandene Dübel und sonstige Befestigungskleinteile in den Wänden sind zu entfernen, die Oberfläche muss fest, frei von losen und absandenden Teilen, Staub und Schmutz sein.
Menge: 10,000 m2; EP: 5,500; GB: 55,00

**34.1.3 Vorbereiten, Grundieren massive Wände**
Nachspachteln, Nachschleifen und Abstauben bis zur endgültigen Glätte, sowie Untergrundbehandlung mit Tiefen- bzw. Putzgrund,
Untergrund: Beton/Stahlbeton, Putzflächen.
Menge: 1488,000 m2; EP: 5,500; GB: 8184,00

**34.1.4 Grundieren GK- Wände**
Untergrundbehandlung mit Tiefengrund auf Metallständerwänden mit GK- Beplankung für anschließenden Anstrich bzw. das anschließende Tapezieren,
Untergrund: Gipskarton.
Menge: 273,000 m2; EP: 2,500; GB: 682,50

**34.1.5 Spachteln, Wände, nicht vollflächig, Q2**
Spachteln, Schleifen und Abstauben, in Teilflächen, bis zur endgültigen Glätte (Qualitätsstufe 2, in Anlehnung an IGG- Merkblatt Nr. 2, Dezember 2007) mit geeigneter Spachtelmasse für das Aufbringen von Tapete.
Untergrund: Putzflächen, Stahlbeton oder Gipskarton.
Menge: 10,000 m2; EP: 5,500; GB: 55,00

**34.1.6 Spachteln, Wände, vollflächig, Q3**
Vollflächig Spachteln, Schleifen und Abstauben, bis zur endgültigen Glätte (Qualitätsstufe 3, in Anlehnung an IGG- Merkblatt Nr. 2, Dezember 2007) mit geeigneter Spachtelmasse für das anschließende Aufbringen eines Anstriches. vorhandener Untergrund: Putzflächen, Stahlbeton oder Gipskarton in Q2 (bauseits durch Gewerk Rohbau bzw. Trockenbau).
Menge: 1761,000 m2; EP: 9,500; GB: 16729,50

**34.1.7 Zulage (Mehrpreis) für Gewebe bei Spachtelarbeiten, massive Wände**
Zulage Angabe/Mehrpreis zur Vorposition für Gewebe bei Spachtelarbeiten massive Wände.
Menge: 100,000 m2; EP: 4,500; GB: 450,00

**34.1.8 Zulage (Mehrpreis) für Vlies bei Spachtelarbeiten, GK-Wände**
Zulage Angabe/Mehrpreis zur Vorposition für Vlies bei Spachtelarbeiten GK-Wände..
Menge: 30,000 m2; EP: 5,000; GB: 150,00

*Hinweis: Decken*

**34.1.9 Grundieren GK- Decke**
Untergrundbehandlung mit Tiefengrund auf Deckenflächen mit GK- Beplankung für anschließenden Anstrich bzw. das anschließende Tapezieren, Untergrund: Gipskarton
Menge: 316,000 m2; EP: 3,000; GB: 948,00

**34.1.10 Spachteln, Decken, nicht vollflächig, Q2**
Spachteln, Schleifen und Abstauben, in Teilflächen, bis zur endgültigen Glätte (Qualitätsstufe 2, in Anlehnung an IGG- Merkblatt Nr. 2, Dezember 2007) mit geeigneter Spachtelmasse für das Aufbringen von Tapete, Untergrund: Putzflächen, Stahlbeton oder Gipskarton
Menge: 10,000 m2; EP: 5,800; GB: 58,00

**34.1.11 Spachteln, Decken, vollflächig, Q3**
Vollflächig Spachteln, Schleifen und Abstauben, bis zur endgültigen Glätte (Qualitätsstufe 3, in Anlehnung an IGG- Merkblatt Nr. 2, Dezember 2007) mit geeigneter Spachtelmasse für das anschließende Aufbringen eines Anstriches, vorhandener Untergrund: Putzflächen, Stahlbeton oder Gipskarton in Q2 (bauseits durch Gewerk Rohbau bzw. Trockenbau)
Menge: 316,000 m2; EP: 10,000; GB: 3160,00

**34.1.12 Zulage (Mehrpreis) für Vlies bei Spachtelarbeiten, GK-Decken**
Zulage Angabe/Mehrpreis zur Vorposition für Vlies bei Spachtelarbeiten GK-Decken.
Menge: 30,000 m2; EP: 4,500; GB: 135,00

*Hinweis: Stahlbetonbauteile*

**34.1.13 Vorbereiten, Grundieren Dachbetonkassetten**
Reinigen der Deckenflächen, Ausbessern von Löchern und kleinen Schadstellen mit Spachtelmasse, Nachspachteln, Nachschleifen und Abstauben bis zur endgültigen Glätte (Qualitätsstufe 2, in Anlehnung an IGG- Merkblatt Nr. 2, Dezember 2007) sowie Untergrundbehandlung mit Tiefen- bzw. Putzgrund für folgenden Deckenanstrich bzw. das anschließende Tapezieren, Untergrund: Stahlbeton

Einbauort: Dachbetonkassette
E.10 Abstellraum  E.18 Technik I  H.1 Geräte I  H.2 Geräte 2  H.3 Geräte 3
Menge: 197,000 m2; EP: 8,000; GB: 1576,00

**34.1.14 Stoßfugen Dachbetonkassetten spachteln, einschl. Gewebestreifen**
Stoßfugen der Deckenplatten (Filigranelemente- Decke, aus Stahlbeton), für anschließenden Deckenanstrich bzw. zum anschließenden Tapezieren, Reinigen der Fugenbereiche, Fugen mit geeigneter Spachtelmasse ausfüllen, einschl. Gewebestreifen, einschl. Nachspachteln, einschl. Schleifen und Abstauben bis zur endgültigen Glätte (Qualitätsstufe 2, in Anlehnung an IGG- Merkblatt Nr. 2, Dezember 2007), Untergrund: Stahlbeton
Menge: 10,000 m2; EP: 9,500; GB: 95,00

**34.1.15 Vorarbeiten, Spachteln Stahlbetonbauteile**
Spachtelung Stahlbeton-Bauteile, für Anstrich
Spachteln, Nachschleifen und Abstauben, bis zur Glätte
Untergrundbeschaffenheit Stahlbeton/ Beton
mit geeigneter Spachtelmasse für Anstrich Stahlbeton-Bauteile: Ringbalken/ Riegel - Stahlbetonstützen
Menge: 178,000 m2; EP: 9,000; GB: 1602,00

**34.1.16 Vorbehandlung Stahlbetonbauteile mit Haftbrücke, Zulage**
Vorbehandlung von Betonflächen mit einer Haftbrücke. Untergrund aus Stahlbeton bzw. verputztem Mauerwerk in Teilbereichen, für nachfolgende Spachtel- und Malerarbeiten vorbereiten. Einschl. Lieferung aller Materialien, Mehrverbrauch durch Unebenheiten ist einzukalkulieren, als Zulage

Ausführung gemäß Regeldetail und Herstellerempfehlung, entsprechend Verarbeitungsvorschrift des Herstellers Haftbrück.
Menge: 178,000 m2; EP: 4,000; GB: 712,00

*Hinweis: Sonstiges*

**34.1.17 Eckschutzschienen**
Eckschutzschienen liefern und anbringen.
Menge: 10,000 m; EP: 6,500; GB: 65,00

**34.1.18 Übergangsschienen**
Übergangsschienen aus verzinktem Stahlblech, über Setzungs-, Bewegungs- oder Dehnungsfugen liefern und lot- und/ oder fluchtrecht versetzt nach Angabe anbringen.
Menge: 5,000 m; EP: 12,000; GB: 60,00

**34.1.19 Zusätzliche Abklebung bei Farbwechsel**
Zulage für Abklebungen bei Farbwechseln im Wand- und Deckenbereich zum Schutz der angrenzenden, in anderem Farbton gestrichenen Flächen.
Menge: 10,000 m; EP: 2,000; GB: 20,00

**34.1.20 Risse schließen**
Eventuell vorhandene Trennrisse im Beton/ Mauerwerk ausspritzen und mit Betonmörtel verschließen. Abrechnung nach Aufmaß.
Menge: 10,000 m; EP: 8,000; GB: 80,00

**34.1.21 Risse verpressen**
Kraftschlüssiges Verpressen von Rissen in Mauerwerk oder Beton mit einem zugelassenen Injektionsharzsystem gem. Herstellervorschrift als komplette Leistung, inkl. Vor-/ Neben- und Besonderen Leistungen, Rissvorbereitung, Bohrlöcher, Packer, Injektage, Nachbereitung etc., Risstiefe: bis ca. 100 mm, Rissbreite: bis ca. 3 mm '..............................................................'

angebotenes Fabrikat (bitte eintragen)
Menge: 5,000 m; EP: 40,000; GB: 200,00

**34.1.22 Schlitze des Elektrikers im Wandbereich schließen**
Elektrikerschlitze in Wandbereichen schließen, max. 4 cm breit, mit Gipsputz, bei Bedarf nachputzen und nachspachteln.
Menge: 10,000 m; EP: 6,000; GB: 60,00

**34.1.23 Wie vor, jedoch im Deckenbereich**
Leistung wie zuletzt in vollem Wortlaut beschrieben, jedoch
- im Deckenbereich
Menge: 5,000 m; EP: 7,500; GB: 37,50

#### Titel 34.2 Innenwände, Anstrich

**34.2.1 Wandanstrich auf Putzfläche, zweifach, Nassabriebbeständigkeit Klasse 3**
Wände mit lösungsmittelfreier, matter Dispersionsfarbe nach DIN EN 13300 behandeln: 2 Anstriche (Grund- und Schlussanstrich), Nassabriebbeständigkeit: Klasse 3 (waschbeständig), Kontrastverhältnis: Klasse 1, Glanzgrad: 85° (matt), Korngröße: fein, nach Verarbeitungsvorschrift des Herstellers, Farbton weiß bis hell getönt nach Wahl des AG
, Untergrund: Wände mit Putzfläche und Feinspachtelung. In dieser Position sind auch Leibungsflächen für Öffnungen < 2,50 m² enthalten. '......................................................'

angebotenes Fabrikat (bitte eintragen)

Einbauort:
Anbau Neubau:  A.1 Garage  H.4 Außengeräte
Sozialtrakt:  E.10 Abstellraum - E.18 Technik I - H.1 Geräte 1- H.2 Geräte 2 - H.3 Geräte 3
Sporthalle:  Wände oberhalb der Prallwand
Menge: 762,000 m2; EP: 6,800; GB: 5181,60

**34.2.2 Wie vor, jedoch Untergrund: Malervlies**
Leistung wie zuletzt in vollem Wortlaut beschrieben, jedoch
- Untergrund: Malervlies

Einbauort:
Sozialtrakt:  E.03 + E.22 (Umkleide 3-4 B) - E.06 + E20 (Umkleide 2-5) - E.07 + E19 (Umkleide 1-6)
  E.11 Lehrer D - E.16 Lehrer H
Menge: 323,000 m2; EP: 5,800; GB: 1873,40

**34.2.3 Wie vor, jedoch Untergrund: Glasfasertapete**
Leistung wie zuletzt in vollem Wortlaut beschrieben, jedoch
- Untergrund: Glasfasertapete

Einbauort:
Anbau/Sozialtrakt:  E.01 Windfang - E.02 Foyer  E.02.1 Flur  E.02.2 Flur
Menge: 346,000 m2; EP: 6,200; GB: 2145,20

**34.2.4 wie jedoch als Zulage/Minderpreis für Einfach Anstrich**
Leistung wie zuletzt in vollem Wortlaut beschrieben, jedoch
- 1 Anstrich (Schlussanstrich). Angabe als Minderpreis zur Vorposition.
Menge: 200,000 m2; EP: -2,000; GB: -400,00

**34.2.5 Zulage für hell getönte Ausführung**
Zulage zu vorbeschriebenen Wandanstrichen für die Ausführung des Anstriches in „hell getönten" Farben (Volltonanteil bis 12%, Hellbezugswert ≥20) nach Wahl des Auftraggebers.
Menge: 50,000 m2; EP: 1,100; GB: 55,00

**34.2.6 Zulage für mittel getönte Ausführung**
Zulage zu vorbeschriebenen Wandanstrichen für die Ausführung des Anstriches in „mittel getönten" Farben (Volltonanteil 12% bis 25%, Hellbezugswert ≥20) nach Wahl des Auftraggebers.
Menge: 10,000 m2; EP: 2,000; GB: 20,00

**34.2.7 Zulage für satt getönte Ausführung**
Zulage zu vorbeschriebenen Wandanstrichen für die Ausführung des Anstriches in „satt getönten" Farben (Volltonanteil über 50% bis 90%) nach Wahl des AG
Menge: 10,000 m2; EP: 3,500; GB: 35,00

**34.2.8 Leibungen, Nassabriebbeständigkeit Klasse 3, Leibungsbreite bis ca. 25 cm**
Leibungen von Öffnungen mit > 2,5 m² Öffnungsgröße, Leibungsbreite bis ca. 25 cm, mit lösungsmittelfreier, matter Dispersionsfarbe nach DIN EN 13300 behandeln: Grund- und Schlussanstrich, Nassabriebbeständigkeit: Klasse 3 (waschbeständig), Kontrastverhältnis: Klasse 1, Glanzgrad: 85° (matt), Korngröße: fein, nach Verarbeitungsvorschrift des Herstellers, Farbton nach Wahl des Auftraggebers, Untergrund: Wände mit Feinspachtelung, ggf. mit Malervlies, Glasfasertapete bzw. Putzflächen '......................................................'

angebotenes Fabrikat (bitte eintragen)

Einbauort: Sporthalle

(1x) Fensterband B x H= ca. 47,50 x 2,10 m/ Nordostansicht- Halle
Menge: 100,000 m; EP: 9,000; GB: 900,00

**34.2.9 Wie vor, jedoch Leibungsbreite ca. 75 cm**
Leistung wie zuletzt in vollem Wortlaut beschrieben, jedoch
- Leibungsbreite ca. 75 cm

Einbauort:  zwischen Sozialtrakt und Sporthalle

(3x) Tür B x H= 1,82 x 2,41 m/ Flur
(1x) Schwingtor B x H= 4,51 x 2,41 m/ H.2 Geräte 2
(1x) Innenfenster B x H= 1,82 x 1,48 m/ E.11 Lehrer D
(1x) Innenfenster B x H= 1,82 x 1,48 m/ E.16 Lehrer H
Menge: 45,000 m; EP: 10,000; GB: 450,00

**34.2.10 Wie vor, jedoch Leibungsbreite ca. 90 cm**
Leistung wie zuletzt in vollem Wortlaut beschrieben, jedoch
- Leibungsbreite ca. 90 cm

Einbauort:  zwischen Sozialtrakt und Sporthalle

(2x) Schwingtore B x H= 4,22 x 2,41 m/ H.1 Geräte 1 + H.3 Geräte 3
Menge: 20,000 m; EP: 11,000; GB: 220,00

**34.2.11 Wandanstrich auf Malervlies, Nassabriebbeständigkeit Klasse 2**
Wände mit lösungsmittelfreier, matter Dispersionsfarbe nach DIN EN 13300 behandeln: Grund- und Schlussanstrich, Nassabriebbeständigkeit: Klasse 2 (scheuerbeständig), Kontrastverhältnis: Klasse 1, Glanzgrad: 85° (matt), Korngröße: fein, nach Verarbeitungsvorschrift des Herstellers, Farbton nach Wahl des Auftraggebers, Untergrund: Wände mit Malervlies. In dieser Position sind auch Leibungsflächen für Öffnungen < 2,50 m² enthalten. '......................................................'

angebotenes Fabrikat (bitte eintragen)

Einbauort: Sanitär- und Nassräume
Anbau Neubau:  E.04 + E.24 (WC-B) - E.05 + E.23 (DU/WA 2-3) - E.08 + E.21 (DU/WA 1-4)
  E.08.1+2 + E.21.1+2 (WC)
Sozialtrakt:  E.09 WC-B - E.11.1 Lehrer Bad - E.12 WC-D - E.13 Teeküche - E.14 Regie
  E.15 WC-H - E.15.1 WC-H - E.16.1 Lehrer Bad - E.17 PuMi
Menge: 332,000 m2; EP: 7,200; GB: 2390,40

**34.2.12 wie jedoch als Zulage/Minderpreis für Einfach Anstrich**
Leistung wie zuletzt in vollem Wortlaut beschrieben, jedoch
- 1 Anstrich (Schlussanstrich). Angabe als Minderpreis zur Vorposition.
Menge: 100,000 m2; EP: -2,300; GB: -230,00

**34.2.13 Zulage für Wandanstrich, Seidenglanzlatex**
Zulage zu vorbeschriebenen Wandanstrichen (Dispersion, zweifach, Klasse 2) für die Ausführung des Anstriches mit Seidenglanzlatex, Nassabriebbeständigkeit: Klasse 2 (scheuerbeständig).
Menge: 10,000 m2; EP: 1,200; GB: 12,00

**34.2.14 Zulage für Wandanstrich, 2-Komponenten-Innenfarbe**
Zulage zu vorbeschriebenen Wandanstrichen (Dispersion, zweifach, Klasse 2) für die Ausführung des Anstriches mit 2-Komponenten-Innenfarbe, Nassabriebbeständigkeit: Klasse 2 (scheuerbeständig).
Menge: 10,000 m2; EP: 2,500; GB: 25,00

**34.2.15 Leibungen, Nassabriebbeständigkeit Klasse 2, Leibungsbreite bis ca. 75 cm**
Leibungen von Öffnungen mit > 2,5 m² Öffnungsgröße, Leibungsbreite bis ca. 75 cm, mit lösungsmittelfreier, matter Dispersionsfarbe nach DIN EN 13300 behandeln: Grund- und Schlussanstrich, Nassabriebbeständigkeit: Klasse 2 (scheuerbeständig), Kontrastverhältnis: Klasse 1, Glanzgrad: 85° (matt), Korngröße: fein, nach Verarbeitungsvorschrift des Herstellers, Farbton nach Wahl des Auftraggebers, Untergrund: Wände mit Feinspachtelung, ggf. mit Malervlies, Glasfasertapete bzw. Putzflächen '......................................................'

angebotenes Fabrikat (bitte eintragen)

Einbauort:  zwischen Sozialtrakt und Sporthalle

(1x) Innenfenster B x H= 1,82 x 1,48 m/ E.14 Regie
Menge: 7,000 m; EP: 12,000; GB: 84,00

**34.2.16 Wie vor, jedoch Leibungsbreite ca. 40 cm**
Leistung wie zuletzt in vollem Wortlaut beschrieben, jedoch
- Leibungsbreite ca. 40 cm

Einbauort:
Neubau Anbau:
(1x) Außentür B x H= 2,01 x 2,41 m/ A.1 Garage/ Lager
(1x) Außentür B x H= 2,01 x 2,41 m/ H.4  Außengeräte

Sozialtrakt:
(1x) Außentür B x H= 2,01 x 2,41 m/ H.3  Geräte 3
Menge: 22,000 m; EP: 11,000; GB: 242,00

**34.2.17 Zulage für Leibungen, Seidenglanzlatex**
Zulage zu vorbeschriebenen Leibungsanstrich (Dispersion, zweifach, Klasse 2) für die Ausführung des Anstriches mit Seidenglanzlatex, Nassabriebbeständigkeit: Klasse 2 (scheuerbeständig).
Menge: 7,000 m; EP: 1,500; GB: 10,50

**34.2.18 Zulage für Leibungen, 2-Komponenten-Innenfarbe**
Zulage zu vorbeschriebenen Leibungsanstrich (Dispersion, zweifach, Klasse 2) für die Ausführung des Anstriches mit 2-Komponenten-Innenfarbe, Nassabriebbeständigkeit: Klasse 1 (scheuerbeständig).
Menge: 7,000 m; EP: 3,000; GB: 21,00

**34.2.19 Anstrich Stahlbetonbauteile**
Stahlbetonbauteil, glatt gespachtelt bzw.
malerfertig verspachtel, innen,
mit lösemittelfreier, matter, waschbeständiger Dispersionsfarbe DIN 53778 behandeln:
Untergrund säubern, Grundierung,
Grundanstrich und Schlußanstrich,
Farbton nach Wahl des AG

Einbauort: Neubau Anbau  Sozialtrakt  Sporthalle
Menge: 178,000 m2; EP: 8,500; GB: 1513,00

**34.2.20 Schattenbilder Sportarten**
Grafische Darstellung von verschiedenen Sportarten/ -figuren als Schattenbilder im Gebäudeinneren.
Abmessung ca. 50 x 100 cm, als Anstrich oder in Sprühtechnik auf vorbehandeltem Untergrund, Ausführung mithilfe von Schablone o.ä., Farbton nach Wahl des AG, einfarbig.
Menge: 3,000 St; EP: 160,000; GB: 480,00

#### Titel 34.3 Decken

**34.3.1 Deckenanstrich, Nassabriebbeständigkeit Klasse 3**
Decken mit lösungsmittelfreier, matter Dispersionsfarbe nach DIN EN 13300 behandeln: Grund- und Schlussanstrich, Nassabriebbeständigkeit: Klasse 3 (waschbeständig), Kontrastverhältnis: Klasse 1, Glanzgrad: 85° (matt), Korngröße: fein, nach Verarbeitungsvorschrift des Herstellers, Farbton weiß, Untergrund:
 Malervlies. '......................................................'

angebotenes Fabrikat (bitte eintragen)
Menge: 165,000 m2; EP: 6,800; GB: 1122,00

**34.3.2 wie jedoch als Zulage/Minderpreis für Einfach Anstrich**
Leistung wie zuletzt in vollem Wortlaut beschrieben, jedoch
- 1 Anstrich (Schlussanstrich). Angabe als Minderpreis zur Vorposition.
Menge: 165,000 m2; EP: -2,100; GB: -346,50

**34.3.3 Deckenanstrich, Nassabriebbeständigkeit Klasse 2**
Decken mit lösungsmittelfreier, matter Dispersionsfarbe nach DIN EN 13300 behandeln: Grund- und Schlussanstrich, Nassabriebbeständigkeit: Klasse 2 (scheuerbeständig), Kontrastverhältnis: Klasse 1, Glanzgrad: 85° (matt), Korngröße: fein, nach Verarbeitungsvorschrift des Herstellers, Farbton weiß, Untergrund: Malervlies. '......................................................'

angebotenes Fabrikat (bitte eintragen)
Menge: 151,000 m2; EP: 7,500; GB: 1132,50

**34.3.4 wie jedoch als Zulage/Minderpreis für Einfach Anstrich**
Leistung wie zuletzt in vollem Wortlaut beschrieben, jedoch
- 1 Anstrich (Schlussanstrich). Angabe als Minderpreis zur Vorposition.
Menge: 151,000 m2; EP: -2,300; GB: -347,30

**34.3.5 Zulage für hell getönte Ausführung**
Zulage zu vorbeschriebenen Deckenanstrichen für die Ausführung des Anstriches in „hell getönten" Farben (Volltonanteil bis 12%, Hellbezugswert ≥20) nach Wahl des Auftraggebers.
Menge: 10,000 m2; EP: 1,100; GB: 11,00

**34.3.6 Zulage für mittel getönte Ausführung**
Zulage zu vorbeschriebenen Deckenanstrichen für die Ausführung des Anstriches in „mittel getönten" Farben (Volltonanteil 12% bis 25%, Hellbezugswert ≥20) nach Wahl des Auftraggebers.
Menge: 5,000 m2; EP: 2,000; GB: 10,00

**34.3.7 Zulage für satt getönte Ausführung**
Zulage zu vorbeschriebenen Deckenanstrichen für die Ausführung des Anstriches in „satt getönten" Farben (Volltonanteil über 50% bis 90%) nach Wahl des AG
Menge: 5,000 m2; EP: 3,500; GB: 17,50

**34.3.8 Anstrich Dachbetonkassetten**
Dachbetonkassetten, glatt gespachtelt bzw.
malerfertig verspachtel, innen,
mit lösemittelfreier, matter, waschbeständiger Dispersionsfarbe DIN 53778 behandeln:
Untergrund säubern, Grundierung,
Grundanstrich und Schlußanstrich,
Farbton nach Wahl des AG
Menge: 200,000 m2; EP: 8,500; GB: 1700,00

#### Titel 34.4 Fussböden

**34.4.1 Vorbereiten, Grundieren Fußboden**
Nach Vorschrift des Herstellers der Fußbodenfarbe (siehe unten), Reinigen der Bodenflächen, Spachteln kleinerer Lunker mit geeignetem Reparaturmörtel, Aufbringen einer Grundierung für nachfolgende Anstricharbeiten (sofern für das gewählte Anstrichmaterial erforderlich), Untergrund: Zementheizestrich
Menge: 70,000 m2; EP: 6,000; GB: 420,00

**34.4.2 Fußbodenanstrich, 2K-Epoxid, rutschhemmend**
Anstrich mit wasserverdünnbarer 2K- Epoxid-Bodenbeschichtung, farbig, seidenglänzend, für Fußböden liefern und gem. Herstellerrichtlinien aufbringen, Anstrich scheuerbeständig, rutschsicher, trittfest, öl- und benzinresistent, auf vorbereiteten Estrich (siehe oben), Beschichtung bis zur vollständigen Deckung. Farbe: nach Wahl des AG aus Standardpalette des Herstellers (z. B. hellgrau), Untergrund: Zementheizestrich '..............................................................'

angebotenes Fabrikat (bitte eintragen)
Menge: 70,000 m2; EP: 25,000; GB: 1750,00

#### Titel 34.5 Sonstiges

**34.5.1 Eckschutzwinkel, Edelstahl**
Eckschutzwinkel liefern und anbringen, in besonders stoßgefährdeten Bereichen, zum Schutz von Außenecken, Edelstahl in L- Form gekantet, Oberfläche matt gebürstet, Blechdicke ca. 2,5 mm, Schenkellängen ca. 30 mm, Befestigung mit geeignetem Kleber (z. B. 2 K PUR Klebstoff), lösungsmittelfrei, für flächige Verklebung auf Wand aus Mauerwerk mit Dünnlagenputz auf Gips- oder Kalkzementbasis bzw. Wänden mit GK- Beplankung, Wände ggf. auch mit Tapete
Menge: 2,000 m; EP: 25,000; GB: 50,00

**34.5.2 Acrylfugen, Breite bis 5 mm**
Fugenverschluss, Breite bis 5 mm, auf Acrylbasis, lösemittelfrei, überstreichbar, in Innenräumen, an allen horizontalen und vertikalen Anschlüssen wie Türbekleidungen, Aufputzkanälen, Decken usw.. Die Position ist nur nach Absprache mit der Bauleitung auszuführen.
Menge: 100,000 m; EP: 1,500; GB: 150,00

**34.5.3 Wie vor, jedoch Breite bis 15 mm**
Leistung wie zuletzt in vollem Wortlaut beschrieben, jedoch
- Breite bis 15 mm
Menge: 50,000 m; EP: 2,200; GB: 110,00

**34.5.4 Dauerelastische Verfugung**
Dauerelastische Verfugung der Wand- und Deckenanschlüsse der mit Gipskarton- Bauplatten bekleideten Flächen gegen massive Bauteile mit Ein- Komponenten Dichtstoff, überstreichbar, Farbton weiß, Fugenbreite bis 5 mm, nach den Richtlinien des Herstellers verarbeiten.
Menge: 50,000 m; EP: 2,800; GB: 140,00

**34.5.5 Rollgerüst 3m x 3m, ca. 7,00 m hoch**
Fahrbares Hochgerüst als Rollgerüst (Arbeits- und Schutzgerüst), einschl. Zugangseinrichtungen zur Arbeitsebene (Leitergang o. ä.), für die Arbeiten der einzelnen Gewerke im Innenraum liefern, aufbauen (Standfläche waagerecht), während der Gebrauchsüberlassung vor- und unterhalten sowie nach Ende der Arbeiten wieder demontieren und abtransportieren. Die Kontrolle des Gerüstes und des Gerüstbelages während der Gebrauchsüberlassung ist in den Einheitspreis einzukalkulieren. Der Unternehmer haftet allein für sein Gerüst. Die erforderliche Aufstellgenehmigung und die Sicherung ist Aufgabe des Unternehmens.
Gebrauchsüberlassung bis 4 Wochen (Grundeinsatzzeit)
Länge: ca. 3,00 m
Breite: ca. 3,00 m
Standhöhe des obersten Belages bis ca. 7,00 m
Lastklasse: 3 (2,0 kN/m2)
Menge: 1,000 St; EP: 600,000; GB: 600,00

**34.5.6 Rollgerüst 3m x 3m, ca. 7,00 m hoch vorhalten**
Rollgerüst (wie in Vorposition beschrieben) über die 4- wöchige Grundvorhaltezeit hinaus vorhalten. Mehrkosten für jede KW länger vorhalten.
Vorhaltezeit: voraussichtlich 1 Wochen, Abrechnung nach Stück x Wochen.
Menge: 4,000 StWo; EP: 85,000; GB: 340,00

### Gewerk 37 TAPEZIERARBEITEN

*Hinweis: Vorbemerkungen Tapezierarbeiten*
Vorbemerkungen Tapezierarbeiten

Vorbemerkungen:
Der Unternehmer haftet voll für Beschädigungen und Verschmutzungen durch seine Arbeit.
Es sind die jeweils zum Verarbeitungszeitpunkt gültigen Vorschriften und Richtlinien zugrunde zu legen.
Sind bei der Ausführung der Arbeiten Verschmutzungen zu erwarten, so gehören, unbeachtet der jeweiligen Vergütungsregelung (Nebenleistung, besondere Leistung), die gewerküblichen Maßnahmen zur Vermeidung zu den Pflichten des AN, auch wenn diese nicht ausgeschrieben sind.
Kosten für Gerüste und Arbeitsbühnen sind in die Einheitspreise einzurechnen.
Alle Tapeten sind auf Stoß zu kleben.
Materialien:
Nach Abschluss der Arbeiten hat der AN dem AG eine Liste über die verwendeten Beschichtungsstoffe, gegliedert nach Verwendungszweck bzw. -ort, Fabrikat, Hersteller und Chargen- Nummer wegen eventueller Nachbestellungen zu übergeben.
Es sind grundsätzlich für den jeweiligen Zweck bewährte Materialien in guter Qualität von namhaften Herstellern einzusetzen.

#### Titel 37.1 Tapezierarbeiten

*Hinweis: WÄNDE*

**37.1.1 Malervlies, Wände**
Tapezieren Wände, Malervliestapete zur Egalisierung des Trocknungsverhaltens eines folgenden Wandanstrichs, zur Rissüberbrückung bei Materialwechseln in der Wandfläche, zur Senkung der Kratzempfindlichkeit, zur Herstellung einer gleichmäßigen, homogenen Oberfläche liefern und fachgerecht nahtlos und faltenfrei auf Stoß auf vorbereiteten Innenwänden verkleben. Untergrund: Wände mit Feinspachtelung. In dieser Position sind auch Leibungsflächen für Öffnungen < 2,50 m² enthalten. '......................................................'

angebotenes Fabrikat (bitte eintragen)

Einbauort:
Sozialtrakt:  E.03 + E.22 (Umkleide 3-4 B) - E.06 + E20 (Umkleide 2-5) - E.07 + E19 (Umkleide 1-6)
  E.11 Lehrer D - E.16 Lehrer H

Sanitär- und Nassräume: Oberhalb der Wandfliesen
Anbau Neubau:  E.04 + E.24 (WC-B) - E.05 + E.23 (DU/WA 2-3) - E.08 + E.21 (DU/WA 1-4)
  E.08.1+2 + E.21.1+2 (WC)
Sozialtrakt:  E.09 WC-B - E.11.1 Lehrer Bad - E.12 WC-D - E.13 Teeküche - E.14 Regie
  E.15 WC-H - E.15.1 WC-H - E.16.1 Lehrer Bad - E.17 PuMi
Menge: 655,000 m2; EP: 8,500; GB: 5567,50

**37.1.2 Leibungen, Malervlies**
Leibungen von Öffnungen mit > 2,5 m² Öffnungsgröße, Leibungsbreite bis ca. 25 cm, als Zulage zur vorbeschriebenen Position für das Tapezieren von Leibungen mit Malervlies.
Menge: 15,000 m; EP: 4,500; GB: 67,50

**37.1.3 Glasfasertapete, Wände**
Tapezieren Wände, Glasfasertapete in Feinstruktur, nach Bemusterung, liefern und fachgerecht nahtlos und faltenfrei auf Stoß auf vorbereiteten Innenwänden verkleben. Untergrund: gespachtelte Wände. In dieser Position sind auch Leibungsflächen für Öffnungen < 2,50 m² enthalten. '......................................................'

angebotenes Fabrikat (bitte eintragen)

Einbauort:
Anbau/Sozialtrakt:  E.01 Windfang - E.02 Foyer  E.02.1 Flur  E.02.2 Flur
Menge: 346,000 m2; EP: 11,000; GB: 3806,00

**37.1.4 Leibungen, Glasfasertapete**
Leibungen von Öffnungen mit > 2,5 m² Öffnungsgröße, Leibungsbreite bis ca. 25 cm, als Zulage zur vorbeschriebenen Position für das Tapezieren von Leibungen mit Glasfasertapete.
Menge: 20,000 m; EP: 5,500; GB: 110,00

*Hinweis: DECKEN*

**37.1.5 Malervlies, Decken**
Tapezieren Decken, Malervliestapete, nach Bemusterung, liefern und fachgerecht nahtlos und faltenfrei auf Stoß auf vorbereiteten Decken verkleben. Untergrund: gespachtelte Decken '......................................................'

angebotenes Fabrikat (bitte eintragen)
Menge: 316,000 m2; EP: 10,000; GB: 3160,00

### Gewerk 99 SONSTIGES

#### Titel 99.1 Dokumentation

**99.1.1 Dokumentation für die Gesamtleistung**
Die Dokumentation für die Gesamtleistungen ist wie folgt zu erbringen:

Herstellung und Übergabe der Dokumentation in digtialer oder ausgedruckter
Ausfertigung an den Bauherrn.
Die Dokumentation der erbrachten Bauleistungen erfolgt
gemäß folgenden Vorgaben des Bauherrn (hierin sind nur
die nach VOB/C "  Besonderen Leistungen" anzubieten,
welche nicht bereits als Nebenleistungen in den EPs
beinhaltet sind.

Äußere Form der Unterlagen
Dokumentation 2-fach Papier lesbar und kopierfähig,
2-fach und digital.
Datenformat (mit separatem Inhaltsverzeichnis
auf CD oder digital per E-Mail oder als Upload in Projektcloud). Datenformat sind PDF, DXF/DWG
Ordner A4, breit, mit einschiebbarem Rückenschild.
Einheitliche Beschriftung

Dokumentation / Revisionsunterlagen
Soweit relevant systematische Zusammenstellung aller Pläne der
fortgeschriebenen Ausführungsplanung (Grundrisse,
Schnitte, Ansichten, Details, Aufsichten, etc.)
Alle Systemgebundenen Nachweise (Statik,
Baugrundgutachten etc.)
Öffentlich rechtliche Abnahmebescheinigungen, sofern
vom AN zu liefern
Sämtliche Genehmigungsbescheide
Schriftliche Bestätigung über die Erfüllung der den AN
betreffenden Bauauflagen

Fachbauleiter-, Konformitäts- und
Fachunternehmererklärung
Sachverständigenprüfberichte (z.B. TÜV)
Zertifikate (Produkt- und Datenblätter), Nachweise Fachpersonal (z.B.
Schweißerbriefe, Betonfachkraft-Nachweis,
Sachkundenachweis Brandschutzarbeiten),
Entsorgungsnachweise, Abnahmeprotokolle usw.

Liste der beteiligten Firmen mit Adresse, Telefonnummer
und Ansprechpartner
Prüf- und Messprotokolle sofern durchgeführt
Bautagesberichte, Einweisungsprotokolle
Menge: 1,000 psch; EP: 500,000; GB: 500,00

#### Titel 99.2 STUNDENLOHNARBEITEN

**99.2.1 Facharbeiterstunden**
Stunden eines Fachhandwerkers für Ausführung von Arbeiten auf besondere Anweisung der Bauleitung, einschl. aller Nebenkosten, Unkosten, Fahrten und sonstiger Zuschläge zum Nachweis.
Menge: 10,000 Std; EP: 65,000; GB: 650,00

**99.2.2 Wie vor, Vorarbeiter/ Polier**
Leistung wie zuletzt in vollem Wortlaut beschrieben, jedoch
- Stunden eines Vorarbeiters/ Poliers.
Menge: 5,000 Std; EP: 60,000; GB: 300,00

**99.2.3 Wie vor, Lehrling**
Leistung wie zuletzt in vollem Wortlaut beschrieben, jedoch
- Stunden eines Lehrlings.
Menge: 5,000 Std; EP: 45,000; GB: 225,00

Summe LosB13 Maler-, Tapezierarbeiten: 73322,80; USt %: 19,00; Summe brutto: 87254,13
